# Tessera
Leistungsbeschreibung (GAEB 90, DA81)
Vergabenummer: 1
Währung: EUR

## Tessera
Datum: 02.02.26

### Bereich 1 Tessera

**1.1 Basis Pro**
Textiler Bodenbelag als Tuftingteppich DIN EN 1307,
Einstufung DIN EN ISO 10874 Klasse 33 (gewerblicher
Bereich, starke Beanspruchung),

Wegen Planung eines nachhaltigen Gebäudes: Zum
Vergleich mit anderen Bauprodukten müssen die
Umweltdaten des Bodenbelages für den gesamten
Lebenszyklus mittels gültiger EPD nachgewiesen werden,

antistatisch, Aufladungsspannung im Begehversuch gemäß
ISO 6356 max. 2 kV,

Trittschallverbesserungsmaß DIN EN ISO 10140-3  25
dB,

geeignet für Stuhlrollen DIN EN 12529 Typ H,

Brandverhaltensklasse DIN EN 13501-1  BFL-s1,

Oberseitengestaltung Schlingenpol,

Polschichtdicke 2,8 mm,

Polsatzgewicht ca. 540 g/m²,

Gesamtdicke ca. 5,7 mm,

meliert,

Rückseitenausrüstung mit ProBacTM Schwerbeschichtung,

Nutzschicht Polyamid 100% Aquafil polyamide 6,
unvermischt,

auf vollflächig gespachtelten Untergrund, rapportlos,
lose verlegen auf rutschhemmender Fixierung,

in Platten, Plattenformat 50 x 50 cm,

Sonstige ökologische Anforderung:  Um den
Rohstoffbedarf und die CO2 Emission zu senken, 60%
Recyclinganteile des Gesamtbelages und Herstellung mit
100% mit Strom aus erneuerbaren Energien.

Wegen Farbkonzept  Dessin  ......
 Designnummer des Belages eintragen

Belag, Hersteller/Typ
 'Forbo Tessera Basis Pro' oder gleichwertig,

Belag, Hersteller/Typ

'......................................................
'
vom Bieter einzutragen,
Fixierung, Hersteller/Typ
'Forbo Eurocol 542 Dispersionsfixierung, oder
gleichwertig,
Fixierung, Hersteller/Typ
'...............'
vom Bieter einzutragen.

Abrechnungseinheit: m²

**1.2 Basis Pro Planken**
Textiler Bodenbelag als Tuftingteppich DIN EN 1307,
Einstufung DIN EN ISO 10874 Klasse 33 (gewerblicher
Bereich, starke Beanspruchung),

antistatisch, Aufladungsspannung im Begehversuch gemäß
ISO 6356 max. 2 kV,

Trittschallverbesserungsmaß DIN EN ISO 10140-3  25
dB,

geeignet für Stuhlrollen DIN EN 12529 Typ H,

Brandverhaltensklasse DIN EN 13501-1  BFL-s1,

Oberseitengestaltung Schlingenpol,

Polschichtdicke 2,6 mm,

Polsatzgewicht ca. 540 g/m²,

Gesamtdicke ca. 5,6 mm,

moderne Streifendesign mit Farbverlauf,

Rückseitenausrüstung mit ProBacTM Schwerbeschichtung,

Nutzschicht Polyamid 100% Aquafil polyamide 6,
unvermischt,

auf vollflächig gespachtelten Untergrund, rapportlos,
lose verlegen auf rutschhemmender Fixierung,

in Planken, Plankenformat 100 x 25 cm,

Sonstige ökologische Anforderung:  Um den
Rohstoffbedarf und die CO2 Emission zu senken, 60%
Recyclinganteile des Gesamtbelages und Herstellung mit
100% mit Strom aus erneuerbaren Energien.

Wegen Farbkonzept  Dessin  ......
 Designnummer des Belages eintragen

Belag, Hersteller/Typ
 'Forbo Tessera Basis Pro Phase' oder gleichwertig,

Belag, Hersteller/Typ

'......................................................
'
vom Bieter einzutragen,
Fixierung, Hersteller/Typ
'Forbo Eurocol 542 Dispersionsfixierung, oder
gleichwertig,
Fixierung, Hersteller/Typ
'...............'
vom Bieter einzutragen.

Abrechnungseinheit: m²

**1.3.1 Layout**
Textiler Bodenbelag als Tuftingteppich DIN EN 1307,
Einstufung DIN EN ISO 10874 Klasse 33 (gewerblicher
Bereich, starke Beanspruchung),

Wegen Planung eines nachhaltigen Gebäudes: Zum
Vergleich mit anderen Bauprodukten müssen die
Umweltdaten des Bodenbelages für den gesamten
Lebenszyklus mittels gültiger EPD nachgewiesen werden,

antistatisch, Aufladungsspannung im Begehversuch gemäß
ISO 6356 max. 2 kV,

Trittschallverbesserungsmaß DIN EN ISO 10140-3  27
dB,

geeignet für Stuhlrollen DIN EN 12529 Typ H,

ableitfähig, Ableitwiderstand max. 1 x 109 Ohm ISO
10965,

Brandverhaltensklasse DIN EN 13501-1  BFL-s1,

Oberseitengestaltung Schlingenpol,

Polschichtdicke 2,9 mm,

Gesamtgewicht  3895 g/m²,

Polsatzgewicht ca. 580 g/m²,

Gesamtdicke ca. 5,8 mm,

meliert,

Rückseitenausrüstung mit ProBacTM Schwerbeschichtung,

Nutzschicht Polyamid 100% Polyamide 6, unvermischt,
100% durchgefärbt,

auf vollflächig gespachtelten Untergrund, rapportlos,
lose verlegen auf rutschhemmender Fixierung,

in Platten, Plattenformat 50 x 50 cm,
Sonstige ökologische Anforderung:  Muss über 50%
Recyclinganteile des Gesamtbelages enthalten und zu
100% mit Strom aus erneuerbaren Energien hergestellt
werden.

Wegen Farbkonzept  Dessin  ......
 Designnummer des Belages eintragen

Belag, Hersteller/Typ
 'Forbo Tessera Layout' oder gleichwertig,

Belag, Hersteller/Typ

'......................................................
'
vom Bieter einzutragen,
Fixierung, Hersteller/Typ
'Forbo Eurocol 542 Dispersionsfixierung, oder
gleichwertig,
Fixierung, Hersteller/Typ
'...............'
vom Bieter einzutragen.

Abrechnungseinheit: m²

**1.3.2 Outline**
Textiler Bodenbelag als Tuftingteppich DIN EN 1307,
Einstufung DIN EN ISO 10874 Klasse 33 (gewerblicher
Bereich, starke Beanspruchung),

Wegen Planung eines nachhaltigen Gebäudes: Zum
Vergleich mit anderen Bauprodukten müssen die
Umweltdaten des Bodenbelages für den gesamten
Lebenszyklus mittels gültiger EPD nachgewiesen werden,

antistatisch, Aufladungsspannung im Begehversuch gemäß
ISO 6356 max. 2 kV,

Trittschallverbesserungsmaß DIN EN ISO 10140-3  27
dB,

geeignet für Stuhlrollen DIN EN 12529 Typ H,

ableitfähig, Ableitwiderstand max. 1 x 109 Ohm ISO
10965,

Brandverhaltensklasse DIN EN 13501-1  BFL-s1,

Oberseitengestaltung Schlingenpol,

Polschichtdicke 2,9 mm,

Gesamtgewicht  3895 g/m²,

Polsatzgewicht ca. 580 g/m²,

Gesamtdicke ca. 5,8 mm,

meliert, tuftgemustert,

Rückseitenausrüstung mit ProBacTM Schwerbeschichtung,

Nutzschicht Polyamid 100% Polyamide 6, unvermischt,
100% durchgefärbt,

auf vollflächig gespachtelten Untergrund, rapportlos,
lose verlegen auf rutschhemmender Fixierung,

in Platten, Plattenformat 50 x 50 cm,

Sonstige ökologische Anforderung:  Muss über 50%
Recyclinganteile des Gesamtbelages enthalten und zu
100% mit Strom aus erneuerbaren Energien hergestellt
werden.

Wegen Farbkonzept  Dessin  ......
 Designnummer des Belages eintragen

Belag, Hersteller/Typ
 'Forbo Tessera Outline' oder gleichwertig,

Belag, Hersteller/Typ

'......................................................
'
vom Bieter einzutragen,
Fixierung, Hersteller/Typ
'Forbo Eurocol 541 Dispersionsfixierung, oder
gleichwertig,
Fixierung, Hersteller/Typ
'...............'
vom Bieter einzutragen.

Abrechnungseinheit: m²

**1.4 Create Space 1 e+**
Textiler Bodenbelag als Tuftingteppich DIN EN 1307,
Einstufung DIN EN ISO 10874 Klasse 33 (gewerblicher
Bereich, starke Beanspruchung),

Wegen Planung eines nachhaltigen Gebäudes: Zum
Vergleich mit anderen Bauprodukten müssen die
Umweltdaten des Bodenbelages für den gesamten
Lebenszyklus mittels gültiger EPD nachgewiesen werden,

antistatisch, Aufladungsspannung im Begehversuch gemäß
ISO 6356 max. 2 kV,

Trittschallverbesserungsmaß DIN EN ISO 10140-3  21
dB,

geeignet für Stuhlrollen DIN EN 12529 Typ H,

ableitfähig, Ableitwiderstand max. 1 x 109 Ohm ISO
10965,

Brandverhaltensklasse DIN EN 13501-1  BFL-s1,

Oberseitengestaltung Schlingenpol,

Polschichtdicke 2,7 mm,

Gesamtgewicht  3815 g/m²,  Polsatzgewicht ca. 500 g/m²,

Gesamtdicke ca. 5,5 mm,

meliert,

Rückseitenausrüstung mit ProBacTM Schwerbeschichtung,

Nutzschicht Polyamid 100% Aquafil ECONYL® polyamide 6,
unvermischt,

auf vollflächig gespachtelten Untergrund, rapportlos,
lose verlegen auf rutschhemmender Fixierung,

in Platten, Plattenformat 50 x 50 cm,

Sonstige ökologische Anforderung:  Muss über 60%
Recyclinganteile des Gesamtbelages enthalten,
Nutzschicht aus Recyclingmaterial und zu 100% mit Strom
aus erneuerbaren Energien hergestellt werden.

Wegen Farbkonzept  Dessin  ......
 Designnummer des Belages eintragen

Belag, Hersteller/Typ
 'Forbo Tessera Create Space 1 evolve+' oder
gleichwertig,

Belag, Hersteller/Typ

'......................................................
'
vom Bieter einzutragen,
Fixierung, Hersteller/Typ
'Forbo Eurocol 542 Dispersionsfixierung, oder
gleichwertig,
Fixierung, Hersteller/Typ
'...............'
vom Bieter einzutragen.

Abrechnungseinheit: m²

**1.5 Cloudscape**
Textiler Bodenbelag als Tuftingteppich DIN EN 1307,
Einstufung DIN EN ISO 10874 Klasse 33 (gewerblicher
Bereich, starke Beanspruchung),

Wegen Planung eines nachhaltigen Gebäudes: Zum
Vergleich mit anderen Bauprodukten müssen die
Umweltdaten des Bodenbelages für den gesamten
Lebenszyklus mittels gültiger EPD nachgewiesen werden,

antistatisch, Aufladungsspannung im Begehversuch gemäß
ISO 6356 max. 2 kV,

Trittschallverbesserungsmaß DIN EN ISO 10140-3  26
dB,

geeignet für Stuhlrollen DIN EN 12529 Typ H,

ableitfähig, Ableitwiderstand max. 1 x 109 Ohm ISO
10965,

Brandverhaltensklasse DIN EN 13501-1  BFL-s1,

Oberseitengestaltung Schlingenpol,

Polschichtdicke 4,4 mm,

Gesamtgewicht  4180 g/m², Poleinsatzgewicht ca. 665 g/
m²,

Gesamtdicke ca. 7,2 mm,

meliert,

Rückseitenausrüstung mit Schwerbeschichtung,

Nutzschicht Polyamid 100% polyamide 6, unvermischt,

auf vollflächig gespachtelten Untergrund, rapportlos,
lose verlegen auf rutschhemmender Fixierung,

in Platten, Plattenformat 50 x 50 cm,

Sonstige ökologische Anforderung:  Muss über 60%
Recyclinganteile im Gesamtbelag enthalten und zu 100%
mit Strom aus erneuerbaren Energien hergestellt werden.

Wegen Farbkonzept  Dessin  ......
 Designnummer des Belages eintragen

Belag, Hersteller/Typ
 'Forbo Tessera Cloudscape' oder gleichwertig,

Belag, Hersteller/Typ

'......................................................
'
vom Bieter einzutragen,
Fixierung, Hersteller/Typ
'Forbo Eurocol 541 Dispersionsfixierung, oder
gleichwertig,
Fixierung, Hersteller/Typ
'...............'
vom Bieter einzutragen.

Abrechnungseinheit: m²

**1.6 Inline**
Textiler Bodenbelag als Tuftingteppich DIN EN 1307,
Einstufung DIN EN ISO 10874 Klasse 33 (gewerblicher
Bereich, starke Beanspruchung),

Wegen Planung eines nachhaltigen Gebäudes: Zum
Vergleich mit anderen Bauprodukten müssen die
Umweltdaten des Bodenbelages für den gesamten
Lebenszyklus mittels gültiger EPD nachgewiesen werden,

antistatisch, Aufladungsspannung im Begehversuch gemäß
ISO 6356 max. 2 kV,

Trittschallverbesserungsmaß DIN EN ISO 10140-3  25
dB,

geeignet für Stuhlrollen DIN EN 12529 Typ H,

ableitfähig, Ableitwiderstand max. 1 x 109 Ohm ISO
10965,

Brandverhaltensklasse DIN EN 13501-1  BFL-s1,

Oberseitengestaltung Strukturschlinge,

Polschichtdicke 3,9 mm,

Gesamtgewicht  4120 g/m²,

Polsatzgewicht ca. 605 g/m²,

Gesamtdicke ca. 6,5 mm,

meliert,

Rückseitenausrüstung mit ProBacTM Schwerbeschichtung,

Nutzschicht 100% polyamide 6, unvermischt,

auf vollflächig gespachtelten Untergrund, rapportlos,
lose verlegen auf rutschhemmender Fixierung,

in Platten, Plattenformat 50 x 50 cm,

Sonstige ökologische Anforderung:  Muss über 50%
Recyclinganteile des Gesamtbelages enthalten und zu
100% mit Strom aus erneuerbaren Energien hergestellt
werden.

Wegen Farbkonzept  Dessin  ......
 Designnummer des Belages eintragen

Belag, Hersteller/Typ
 'Forbo Tessera Inline' oder gleichwertig,

Belag, Hersteller/Typ

'......................................................
'
vom Bieter einzutragen,
Fixierung, Hersteller/Typ
'Forbo Eurocol 541 Dispersionsfixierung, oder
gleichwertig,
Fixierung, Hersteller/Typ
'...............'
vom Bieter einzutragen.

Abrechnungseinheit: m²

**1.7 Twine e+**
Textiler Bodenbelag als Tuftingteppich DIN EN 1307,
Einstufung DIN EN ISO 10874 Klasse 33 (gewerblicher
Bereich, starke Beanspruchung),

antistatisch, Aufladungsspannung im Begehversuch gemäß
ISO 6356 max. 2 kV,

Trittschallverbesserungsmaß DIN EN ISO 10140-3  25
dB,

geeignet für Stuhlrollen DIN EN 12529 Typ H,

Brandverhaltensklasse DIN EN 13501-1  BFL-s1,

Oberseitengestaltung Schlingenpol,

Polschichtdicke 3,5 mm,

Gesamtgewicht  4240 g/m²,  Polsatzgewicht ca. 700 g/m²,

Gesamtdicke ca. 6,5 mm,

meliert,

Rückseitenausrüstung mit ProBacTM Schwerbeschichtung,

Nutzschicht Polyamid 100% ECONYL® polyamide 6,
unvermischt,

auf vollflächig gespachtelten Untergrund, rapportlos,
lose verlegen auf rutschhemmender Fixierung,

in Platten, Plattenformat 50 x 50 cm,

Sonstige ökologische Anforderung:  Muss über 60%
Recyclinganteile des Gesamtbelages enthalten,
Nutzschicht aus Recyclingmaterial und zu 100% mit Strom
aus erneuerbaren Energien hergestellt werden.

Wegen Farbkonzept  Dessin  ......
 Designnummer des Belages eintragen

Belag, Hersteller/Typ
 'Forbo Tessera Twine evolve+' oder gleichwertig,

Belag, Hersteller/Typ

'......................................................
'
vom Bieter einzutragen,
Fixierung, Hersteller/Typ
'Forbo Eurocol 541 Dispersionsfixierung, oder
gleichwertig,
Fixierung, Hersteller/Typ
'...............'
vom Bieter einzutragen.

Abrechnungseinheit: m²

**1.8 Chroma**
Textiler Bodenbelag als Tuftingteppich DIN EN 1307,
Einstufung DIN EN ISO 10874 Klasse 33 (gewerblicher
Bereich, starke Beanspruchung),

 Wegen Planung eines nachhaltigen Gebäudes: Zum
Vergleich mit anderen Bauprodukten müssen die
Umweltdaten des Bodenbelages für den gesamten
Lebenszyklus mittels gültiger EPD nachgewiesen werden,

antistatisch, Aufladungsspannung im Begehversuch gemäß
ISO 6356 max. 2 kV,

Trittschallverbesserungsmaß DIN EN ISO 10140-3  26
dB,

geeignet für Stuhlrollen DIN EN 12529 Typ H,

Brandverhaltensklasse DIN EN 13501-1  BFL-s1,

Oberseitengestaltung texturierter Schlingenpol,

Polschichtdicke 3,5 mm,

Gesamtgewicht  4065 g/m², Polsatzgewicht ca. 750 g/m²,

Gesamtdicke ca. 6,4 mm,

meliert,

Rückseitenausrüstung mit ProBacTM Schwerbeschichtung,

Nutzschicht Polyamid 100% aus regenerierten Rohstoffen,
unvermischt, 100% durchgefärbt,

auf vollflächig gespachtelten Untergrund, rapportlos,
lose verlegen auf rutschhemmender Fixierung,

in Platten, Plattenformat 50 x 50 cm,

Sonstige ökologische Anforderung:  Muss mind. 60%
Recyclinganteile des Gesamtbelages enthalten,
Nutzschicht aus Recyclingmaterial und zu 100% mit Strom
aus erneuerbaren Energien hergestellt werden.

Wegen Farbkonzept  Dessin
  ......,  Designnummer des Belages eintragen
Wegen Belechtungskonzept Lichtreflextionswert
......,  Angabe LRW des Bodenbelages

Belag, Hersteller/Typ
 'Forbo Tessera Chroma envolve+' oder gleichwertig,

Belag, Hersteller/Typ

'......................................................
'
vom Bieter einzutragen,
Fixierung, Hersteller/Typ
'Forbo Eurocol 541 Dispersionsfixierung, oder
gleichwertig,
Fixierung, Hersteller/Typ
'...............'
vom Bieter einzutragen.

Abrechnungseinheit: m²

**1.9 Infused**
Textiler Bodenbelag als Tuftingteppich DIN EN 1307,
Einstufung DIN EN ISO 10874 Klasse 33 (gewerblicher
Bereich, starke Beanspruchung),

Wegen Planung eines nachhaltigen Gebäudes: Zum
Vergleich mit anderen Bauprodukten müssen die
Umweltdaten des Bodenbelages für den gesamten
Lebenszyklus mittels gültiger EPD nachgewiesen werden,

antistatisch, Aufladungsspannung im Begehversuch gemäß
ISO 6356 max. 2 kV,

Trittschallverbesserungsmaß DIN EN ISO 10140-3  26
dB,

geeignet für Stuhlrollen DIN EN 12529 Typ H,

Brandverhaltensklasse DIN EN 13501-1  BFL-s1,

Polschichtdicke 3,6 mm,

Gesamtgewicht  4260 g/m², Polsatzgewicht ca. 720 g/m²,

Gesamtdicke ca. 6,7 mm,

Rückseitenausrüstung mit ProBacTM Schwerbeschichtung,

Nutzschicht Polyamid 6,

auf vollflächig gespachtelten Untergrund, rapportlos,
lose verlegen auf rutschhemmender Fixierung,

in Platten, Plattenformat 50 x 50 cm,

Sonstige ökologische Anforderung:  Muss über 50%
Recyclinganteile des Gesamtbelages enthalten und zu
100% mit Strom aus erneuerbaren Energien hergestellt
werden.

Wegen Farbkonzept  Dessin  ......
 Designnummer des Belages eintragen

Belag, Hersteller/Typ
 'Forbo Tessera Infused' oder gleichwertig,

Belag, Hersteller/Typ

'......................................................
'
vom Bieter einzutragen,
Fixierung, Hersteller/Typ
'Forbo Eurocol 541 Dispersionsfixierung, oder
gleichwertig,
Fixierung, Hersteller/Typ
'...............'
vom Bieter einzutragen.

Abrechnungseinheit: m²

**1.10 Accord**
Textiler Bodenbelag als Tuftingteppich DIN EN 1307,
Einstufung DIN EN ISO 10874 Klasse 33 (gewerblicher
Bereich, starke Beanspruchung),

Wegen Planung eines nachhaltigen Gebäudes: Zum
Vergleich mit anderen Bauprodukten müssen die
Umweltdaten des Bodenbelages für den gesamten
Lebenszyklus mittels gültiger EPD nachgewiesen werden,

antistatisch, Aufladungsspannung im Begehversuch gemäß
ISO 6356 max. 2 kV,

Trittschallverbesserungsmaß DIN EN ISO 10140-3  24
dB,

geeignet für Stuhlrollen DIN EN 12529 Typ H,

Brandverhaltensklasse DIN EN 13501-1  BFL-s1,

Polschichtdicke 3,0 mm,

Gesamtgewicht  4145 g/m², Polsatzgewicht ca. 605 g/m²,

Gesamtdicke ca. 6,4 mm,

Rückseitenausrüstung mit ProBacTM Schwerbeschichtung,

Nutzschicht Polyamid 6,

auf vollflächig gespachtelten Untergrund, rapportlos,
lose verlegen auf rutschhemmender Fixierung,

in Platten, Plattenformat 50 x 50 cm,

Sonstige ökologische Anforderung:  Muss über 50%
Recyclinganteile des Gesamtbelages enthalten und zu
100% mit Strom aus erneuerbaren Energien hergestellt
werden.

Wegen Farbkonzept  Dessin  ......
 Designnummer des Belages eintragen

Belag, Hersteller/Typ
 'Forbo Tessera Accord' oder gleichwertig,

Belag, Hersteller/Typ

'......................................................
'
vom Bieter einzutragen,
Fixierung, Hersteller/Typ
'Forbo Eurocol 541 Dispersionsfixierung, oder
gleichwertig,
Fixierung, Hersteller/Typ
'...............'
vom Bieter einzutragen.

Abrechnungseinheit: m²

**1.11 Perspective**
Textiler Bodenbelag als Tuftingteppich DIN EN 1307,
Einstufung DIN EN ISO 10874 Klasse 33 (gewerblicher
Bereich, starke Beanspruchung),

Wegen Planung eines nachhaltigen Gebäudes: Zum
Vergleich mit anderen Bauprodukten müssen die
Umweltdaten des Bodenbelages für den gesamten
Lebenszyklus mittels gültiger EPD nachgewiesen werden,

antistatisch, Aufladungsspannung im Begehversuch gemäß
ISO 6356 max. 2 kV,

Trittschallverbesserungsmaß DIN EN ISO 10140-3  25
dB,

geeignet für Stuhlrollen DIN EN 12529 Typ H,

Brandverhaltensklasse DIN EN 13501-1  BFL-s1,

Oberseitengestaltung Cut and Loop,

Polschichtdicke 3,0 mm,

Gesamtgewicht  4185 g/m², Polsatzgewicht ca. 670 g/m²,

Gesamtdicke ca. 6,1 mm,

Rückseitenausrüstung mit ProBacTM Schwerbeschichtung,

Nutzschicht Polyamid 100 Universal FibersSM RefreshTM
Nylon 6.6 und Nylon 6,

auf vollflächig gespachtelten Untergrund, rapportlos,
lose verlegen auf rutschhemmender Fixierung,

in Platten, Plattenformat 50 x 50 cm,

Sonstige ökologische Anforderung:  Muss über 50%
Recyclinganteile des Gesamtbelages enthalten und zu
100% mit Strom aus erneuerbaren Energien hergestellt
werden.

Wegen Farbkonzept  Dessin  ......
 Designnummer des Belages eintragen

Belag, Hersteller/Typ
 'Forbo Tessera Perspective' oder gleichwertig,

Belag, Hersteller/Typ

'......................................................
'
vom Bieter einzutragen,
Fixierung, Hersteller/Typ
'Forbo Eurocol 541 Dispersionsfixierung, oder
gleichwertig,
Fixierung, Hersteller/Typ
'...............'
vom Bieter einzutragen.

Abrechnungseinheit: m²

**1.14 Diffusion**
Textiler Bodenbelag als Tuftingteppich DIN EN 1307,
Einstufung DIN EN ISO 10874 Klasse 33 (gewerblicher
Bereich, starke Beanspruchung),

Wegen Planung eines nachhaltigen Gebäudes: Zum
Vergleich mit anderen Bauprodukten müssen die
Umweltdaten des Bodenbelages für den gesamten
Lebenszyklus mittels gültiger EPD nachgewiesen werden,

antistatisch, Aufladungsspannung im Begehversuch gemäß
ISO 6356 max. 2 kV,

Trittschallverbesserungsmaß DIN EN ISO 10140-3  22
dB,

geeignet für Stuhlrollen DIN EN 12529 Typ H,

ableitfähig, Ableitwiderstand max. 1 x 109 Ohm ISO
10965,

Brandverhaltensklasse DIN EN 13501-1  BFL-s1,

Oberseitengestaltung Strukturschlinge,

Polschichtdicke 3,7 mm,

Gesamtgewicht  4085 g/m²,

Polsatzgewicht ca. 570 g/m²,

Gesamtdicke ca. 6,5 mm,

tuftgemustert,

Rückseitenausrüstung mit ProBacTM Schwerbeschichtung,

Nutzschicht Polyamid 100% Universal FibersSM RefreshTM
polyamide 6, unvermischt,

auf vollflächig gespachtelten Untergrund, rapportlos,
lose verlegen auf rutschhemmender Fixierung,

in Platten, Plattenformat 50 x 50 cm,

Sonstige ökologische Anforderung:  Muss über 50%
Recyclinganteile des Gesamtbelages enthalten und zu
100% mit Strom aus erneuerbaren Energien hergestellt
werden.

Wegen Farbkonzept  Dessin  ......
 Designnummer des Belages eintragen

Belag, Hersteller/Typ
 'Forbo Tessera Diffusion' oder gleichwertig,

Belag, Hersteller/Typ

'......................................................
'
vom Bieter einzutragen,
Fixierung, Hersteller/Typ
'Forbo Eurocol 541 Dispersionsfixierung, oder
gleichwertig,
Fixierung, Hersteller/Typ
'...............'
vom Bieter einzutragen.

Abrechnungseinheit: m²

**1.15 Contour**
Textiler Bodenbelag als Tuftingteppich DIN EN 1307,
Einstufung DIN EN ISO 10874 Klasse 33 (gewerblicher
Bereich, starke Beanspruchung),

Wegen Planung eines nachhaltigen Gebäudes: Zum
Vergleich mit anderen Bauprodukten müssen die
Umweltdaten des Bodenbelages für den gesamten
Lebenszyklus mittels gültiger EPD nachgewiesen werden,

antistatisch, Aufladungsspannung im Begehversuch gemäß
ISO 6356 max. 2 kV,

Trittschallverbesserungsmaß DIN EN ISO 10140-3  23
dB,

geeignet für Stuhlrollen DIN EN 12529 Typ H,

ableitfähig, Ableitwiderstand max. 1 x 109 Ohm ISO
10965,

Brandverhaltensklasse DIN EN 13501-1  BFL-s1,

Oberseitengestaltung Tip-Sheared-Schlinge,

Polschichtdicke 3,5 mm,

Gesamtgewicht  4095 g/m², Polsatzgewicht ca. 580 g/m²,

Gesamtdicke ca. 6,6 mm,

tuftgemustert, strukturiert,

Rückseitenausrüstung mit ProBacTM Schwerbeschichtung,

Nutzschicht Polyamid 100 Universal FibersSM RefreshTM
polyamide 6.6, unvermischt,

auf vollflächig gespachtelten Untergrund, rapportlos,
lose verlegen auf rutschhemmender Fixierung,

in Platten, Plattenformat 50 x 50 cm,

Sonstige ökologische Anforderung:  Muss über 50%
Recyclinganteile des Gesamtbelages enthalten und zu
100% mit Strom aus erneuerbaren Energien hergestellt
werden.

Wegen Farbkonzept  Dessin  ......
 Designnummer des Belages eintragen

Belag, Hersteller/Typ
 'Forbo Tessera Contour' oder gleichwertig,

Belag, Hersteller/Typ

'......................................................
'
vom Bieter einzutragen,
Fixierung, Hersteller/Typ
'Forbo Eurocol 541 Dispersionsfixierung, oder
gleichwertig,
Fixierung, Hersteller/Typ
'...............'
vom Bieter einzutragen.

Abrechnungseinheit: m²

USt %: 19,00
